# Neubau Helfenstein- Gymnasium
Angebotsaufforderung (GAEB DA XML 3.1, DA83)
Projekt: C24001
Währung: EUR
Ausführungsbeginn: 30.11.2026
Ausführungsende: 21.05.2027
Auftraggeber: Stadt Geislingen an der Steige, Deutschland
Erstellt mit: NEVARIS/ GXML Toolbox V3.3 R20230503, NEVARIS 24.1.0, 18.02.2026

## 3.006 Spezialtiefbauarbeiten

### Titel 1 Vorbemerkungen

#### Untertitel 1.1 Vorbemerkungen Allgemein

*Hinweis: Baubeschreibung*
Die Stadt Geislingen plant die Erweiterung des Helfenstein-Gymnasiums. Das Bauvorhabens liegt im Osten der Stadt Geislingen an der Steige, auf den Flst. 858 und 858/1. Diese liegen westlich des Bestandsgebäudes des Helfenstein Gymnasiums und nördlich des "Stadbad". Das Baufeld liegt im Bereich eines öffentlichen Sportplatzes auf einer Fläche von ca. 70 m x 60m.

Der kompakte, 4-geschossige Erweiterungsbau umfasst zwei Obergeschosse, ein Erdgeschoss und ein Hanggeschoss. Das Hanggeschoss schneidet an der Ostseite vollständig in das Gelände ein und läuft an der Westseite etwa geländegleich aus. In mittem des Grundrisses ist ein Gartenhof mit Abmessungen von ca. 10 m x 15 m geplant.

Der Neubau sieht eine Ausführung in zwei Bauabschnitten vor:
BA1: rechteckiger Baukörper mit den Abmessungen von ca. 46 m in Nord-Süd-Richtung und ca. 57 m in Ost-West-Richtung.
BA2: westliche Erweiterung um einen ca. 9 m breiten Gebäudeabschnitt.

--INHALT DER AUSSCHREIBUNG IST DER BAUABSCHNITT BA1 UND BA2- FÜR DAS GERWERK SPEZIALTIEFBAU KOMMEN DIESE ZEITGLEICH ZUR AUSFÜHRUNG--

Die Zufahrt des Baufelds erfolgt von der Kaiser-Wilhelmstraße aus. Mittels Baustraße ist eine Durchfahrt, westlich des Stadtbads, zur Parkstraße vorgesehen.

Baukonstruktion gemäß Entwurfsplanung der Tragwerksplanung:
- Fundamente, Pfahlgründungen und Bodenplatte: Stahlbeton
- Decken und Dach: Stahlbetonmassivdecken
- Außenwände: Wandscheiben, Brüstungen, Stürze und Stützen aus Stahlbeton
- Innenwände: Stahlbetonwände, Stahlbetonstützen/ Stahl-Verbundstützen, Trockenbauwände, Glaswände

Gebäudeklasse: 5

Abmessungen Gesamtbaukörper ca. 66,79m (1.+2.BA) (57,24m 1.BA) x 45,80m

Bruttogrundfläche BGF R:
Bauabschnitt BA1: 10.166 m²
Bauabschnitt BA2: 1.758 m²
Gesamt: 11.924 m²

Bruttorauminhalt BRI:
Bauabschnitt BA1: 42.868 m³
Bauabschnitt BA2: 7.389 m³
Gesamt: 50.257 m³

Geschosshöhen:
a. Hanggeschoss: ca. 4,04 m
b. Erdgeschoss: ca. 4,04 m
c. 1. Obergeschoss: ca. 4,04 m
d. 2. Obergeschoss: ca. 4,04 m

*Hinweis: Anlagen zum LV*
vgl. Inhaltsverzeichnis

*Hinweis: Hinweis technische Aufklärungsgespräche*
Sollten sich im Zuge der Angebotsprüfung technische Aufklärungsgespräche als erforderlich erweisen, so finden diese im Zeitraum vom 13.04.2026- 15.04.2026 jeweils zw. 8:00- und 16:00, per Videokonferenz, statt. Diese Termine sind vom Bieter freizuhalten bzw. zu ermöglichen.

*Hinweis: Kampfmittel im Untergrund*
Im Vorfeld der Baugrunduntersuchungen wurde eine Luftbildauswertung auf etwaige Kampfmittel für das Baufeld veranlasst (vgl. Anlage 6 des geotechnischen Berichts). Nach dem Ergebnis der Luftbildauswertung sind keine weiteren Maßnahmen im Hinblick auf Kampfmittel erforderlich.

*Hinweis: Beweissicherung*
Eine Beiweissicherung für die angrenzenden Gebäude wurde bauseits durchgeführt. Die Unterlagen können nach Auftragsvergabe zur Verfügung gestellt werden.

*Hinweis: Hinweis BE Fläche*
Die im nördlichen Bereich, oberhalb des Baufelds gelegene, vorgesehene BE-Fläche wird für eine bauseitige Baumassnahme, östlich angerenzend an das Baufelds, mitgenutzt.
Zuweisung von Flächen erfolgt durch die Bauleitung.

*Hinweis: Hinweis Geothermie*
Im Bereich der BE- Fläche oberhalb des Baufelds (vgl. BE-Plan/ Sondenplan IB Vees) befinden sich Erdsonden im Untergrund. Grabarbeiten in diesem Bereich nur nach vorheriger Abstimmung mit der Bauleitung.

*Hinweis: Leistungsbeschrieb/ Bauablauf Spezialtiefbauarbeiten*
Folgender Bauablauf ist vorgesehen:
bauseitige Herstellung der Fahrebene auf Niveau 455,17 müNN (OK Tragschicht) durch den AN Erdbau- und Abbrucharbeiten.
Herstellung der Pfähle durch den AN Spezialtiefbau
Verlegung der Erdleitungen Lüftung durch den AN Rohbau
Kappen der Pfähle durch den AN Spezieltiefbau parallel zu den Rohbauarbeiten

*Hinweis: Hinweis A+S- Plan*
Für die Abwicklung der Baustelle und der Umsetzung des A+S- Plan (vgl. Anlage) ist ein Konzept auszuarbeiten und dem Angebot beizulegen.

### Titel 2 Baustelleneinrichtung und Planung, Arbeitsunterbrechung Abiturprüfungen

#### Untertitel 2.1 Baustelleneinrichtung und Planung

*Hinweis: Hinweis Baustelleneinrichtung*
Der Auftragnehmer hat die gesamte erforderliche Baustelleneinrichtung für seine Leistung zu ermitteln.
Dazu ist dem Leistungsverzeichnis ein Lageplan beigefügt.

Baustelle:
Mit dem Baustelleneinrichtungspreis werden alle Kosten abgegolten, welche für die Baustelle erforderlich sind, wie Erschließung, Unterhaltung, komplette Räumung nach Fertigstellung, sowie die Beseitigung aller Abfallstoffe. Hierzu gehören u.a.  der An- und Abtransport, Einsatz und Vorhaltung, Auf-, Um- und Abbau sämtlicher Groß- und Kleingeräte, sowie Baumaschinen.

Evtl. erforderlicher Austausch von Geräten, sowie sämtliche Sicherungsmaßnahmen sind beinhaltet.
Nach Abschluß der Baumaßnahmen ist die Baustelle wieder ordnungsgemäß zu räumen. Ebenso Restmengen von Baustoffen.

Disposition:
Der Auftragnehmer muss die Anzahl und Größe der Einsatzgeräte entsprechend der Bauzeit eigenverantwortlich disponieren und vorhalten.

Das Bautor ist ständig geschlossen zu halten. Die dauernde Sicherung der Baustelle und des Bauwerks gegen unbefugten Zutritt ist Sache des Auftragnehmers.
Vorgenannte Punkte sind einzukalkulieren und werden nicht gesondert vergütet.

Schutz benachbarter Grundstücke, Leitungen usw. Vorkehrungen gegen Beschädigungen und Schutz von benachbarten Grundstücken, Leitungen der Versorgungsunternehmen (Strom, Wasser, Kanal) der Telekom, Feuerwehr u.a. sind Sache des Auftragnehmers.

Baustellenpflege
Die Baustelle inkl. der Zufahrt über die Kaiser- Wilhelmstraße bzw. Ausfahrt über die Parkstraße ist während der ganzen Bauzeit sauber zu halten.
Die Kosten der Reinigungsarbeiten während der Ausführung der Bauarbeiten trägt der Auftragnehmer. Dies ist in die Einheitspreise einzukalkulieren.

Baustraße
Für den internen Ablauf ist vorgesehen, eine Baustraße auf dem Grundstück durch den AN Erdbau- und Abbrucharbeiten herzustellen (vgl. BE-Plan). Für den eigenen Bauablauf des AN erforderliche zusätzliche Baustraßen/befestigte Flächen/befahrbare Überbrückungen, Rampen etc. sind inkl. dem anschließenden Beräumen Sache des Auftragnehmers und sind in die Einheitspreise mit einzukalkulieren.

Baustelleneinrichtungsplan AN:
Der Auftragnehmer ist verpflichtet, spätestens 1 Woche nach Auftragserteilung im Einvernehmen mit den Planern den Baustelleneinrichtungsplan zu besprechen und ihn mit sich eventl. ergebenden Änderungen neu aufzuzeichnen und in 3-facher Ausfertigung zur Verfügung zu stellen.

UVV:
Die einschlägigen Unfallverhütungsvorschriften usw. sind einzuhalten.

Betriebssicherheit:
Für die Betriebssicherheit der Baustelle hat der Auftragnehmer selbst zu sorgen.

Verantwortung:
Der Auftragnehmer übernimmt für evtl. Unfälle, Schäden, Verkehrssicherungspflichten die volle Verantwortung.
Der Auftragnehmer stellt Auftraggeber und Bauleitung ausdrücklich frei von Schadenersatzansprüchen jeder Art, die auf seinen Handlungen oder Unterlassungen beruhen.

**2.1.10 Baustelleneinrichtung**
*** Pauschalposition
Antransport, Aufbau, Vorhaltung und Unterhaltung sowie Abbau aller speziefischen BE für die Herstellung der Ortbetonrammpfähle mit Innenrohrrammung. Einschl. aller Geräte, Materialien falls erf. Kräne, Werkzeuge, Gerüste, Behelfsbautreppen, Maschinen, Unterkünfte, Magazine, sowie sonstige Einrichtungen und Sicherheitsvorkehrungen, unter Einhaltung aller einschlägigen Vorschriften wie z.B. der Arbeitstättenrichlinien etc, einschl. betriebsbereiter Vorbereitung und Installationen, einschl. sachger. Entsorgung von Baustellen- und Verpackungsabfällen.

Für die eigenen Arbeitsprozesse des AN ist der A+S- Plan, vom 25.09.2025, in vollem Umfang bei der Kalkulation zu berücksichtigen. Dies inbesondere hinsichtlich der Staubniederhaltung, PSA, sowie die erf. Reinigung der Baustraße und der öffenlichen Straßen.

WC- und Waschcontainer sind entsprechend der Baustellenbesetzung, vom AN eigenverantwortlich auf der Baustelle aufzustellen, unterhalten, reinigen und nach Fertigstellung der Erdarbeiten abzufahren. Stellfläche nach BE-Plan bzw. Zuweisung durch die Bauleitung. Anschlussmöglichkeit Abwasser an den Mischwasserkanal MW2. Rohrleitungsmaterial ist seitens des AN zu liefern, zu verlegen und anzuschließen.

Zusätzliche erforderliche Container, Lagerplätze und deren Standort sind mit der Bauleitung abzustimmen.

Sicherung des Gehwegs- und Straßenbereiches. Bedarfsweiser Einsatz einer Kehrsaugmaschine zur Reinigung von Fahrbahnen (dies gilt auch für den Straßenbereich um die Bereitstellungsfläche Heidenheimer Straße). Herrichten und Unterhaltung aller Wege, Stand- und Lagerplätze, die aufgrund des Baustelleneinrichtungsplanes für einen reibungslosen Ablauf nortwendig sind, einschl. Zu- u. Abfahrten innerhalb des Grundstückes. Die Herstellung von ggf. Rampen in die Baugrube und deren Rückbau ist mit einzukalkulieren und wird nicht gesondert vergütet. Für ggf. erforderliche Umsetzungen von Teilen der Baustelleneinrichtung wird keine Vergütung gewährt.

Im Bereich der Baustellenzu- und ausfahrt wird durch den AN Erdbau- und Abbruch eine Baustraße hergestellt. Darüber hinaus für den eigenen Bauablauf erforderliche Baustraßen, Standplätze; Rampen, etc.  sind Sache des Auftragnehmers und sind in die Einheitspreise mit einzukalkulieren. Ausführung nur in Abstimmung mit der Bauleitung. Inkl. anschließendem Rückbau.

Zugänge zur Baugrube müssen bei Bedarf selbst hergestellt werden. Deren Unterhalt ist ebenfalls Sache des AN.

Verkehrsauflagen, Genehmigungen:
Die Verkehrsauflagen der Behörden sind einzuhalten. Verkehrsrechtliche Anordnungen sind durch den Auftragnehmer einzuholen. Ankergenehmigung ist Sache des Auftraggebers. Vorbemerkungen hinsichtlich Baustellenzufahrt, Verschmutzung umliegender Straßen und Lärmbelästigung sind zu beachten. Inkl. weiterer Abschrankungen der Baugrube (sofern diese durch den Bauablauf des AN erforderlich sind), Unterhalten der geforderten polizeilichen Verbots-, Gebots- und Hinweisschilder einschl. deren Beleuchtung und Überwachung, in Verantwortung des Unternehmers, bis zur Gesamtfertigstellung. Geländeflächen, auf denen sich Baustelleneinrichtungen befunden haben, sind nach Abschluß der Leistung dem früheren Zustand entsprechend wieder herzustellen. Für Wege- oder Standplatzbefestigungen eingebrachtes Material ist nach der Gesamtfertigstellung zu beseitigen und abzufahren.

Die Bauwasserverteilung ist für den eigenen Bedarf eigenverantwortlich einzurichten. Anschluss im Trinkwasserübergabeschacht gem. BE-Plan (Gewindeanschluss DN 50mm) die Verbrauchskosten trägt der AN gem. prozentualer Umlage.
Die Baustromrverteilung ist für den eigenen Bedarf eigenverantwortlich einzurichten. Anschlussmöglichkeiten sind über den örtlichen Versorger zu klären, die Verbrauchskosten trägt der AN.
Menge: 1,000 psch

*Hinweis: Planung*
Bei dem ausgeschriebenen Pfählen handelt es sich um vollverdrängende Rammpfähle mittels Innenrohrrammung und ausgerammten Pfahlfuß. Es fällt kein Bohrgut an.
Dieses Pfahlsystem zeichnet sich durch seine hohe Wirtschaftlichkeit bei vergleichsweise geräusch- und erschütterungsarmer Herstellung, (geg. Fertigteilrammpfähle), aus. Die Pfähle werden nach EA-Pfähle über Fußkurven bemessen.

Der AN erstellt eine Werkplanung und reicht diese beim Prüfstatiker ein. Die diesbezügliche Leistungsposition wird separat vergütet und ist im Titel "Baustelleneinrichtung und Planung" beschrieben.

**2.1.20 Technische Bearbeitung (Pfahlstatik u. Pfahlplan)**
*** Pauschalposition
Erstellen eines prüffähigen Ausführungsplanes (Pfahlplan) auf Grundlage eines vermaßten Lasten- und Fundamentplanes im Format DWG.

Erstellen einer prüffähigen Pfahlstatik. Nachweis der inneren und äußeren Tragfähigkeit nach bauseits angegebenen Schnittkräfte am Pfahlkopf und den maßgeblichen Pfahllasten (charakteristische und design-Werte).

Erstellen, Einreichen beim Prüfstatiker digital und in
Papier 3-fach.
Prüfgebühren trägt der AG.
Menge: 1,000 psch

**2.1.30 Einmessarbeiten**
*** Pauschalposition
Durchführen der für die Ausführung der angebotenen Leistung erforderlichen Einmeßarbeiten, bestehend aus folgenden Teilleistungen:
-An- und Abfahrt des Meßtrupps, Einrichten der Geräte und Absteckung aller Pfahlachsen
-Pfahlpunkte von Pfahlachsen gemäß Pfahlplan einmessen und markieren.
Menge: 1,000 psch

### Titel 3 Rammpfähle Ortbeton

#### Untertitel 3.1 Rammpfähle Ortbeton

*Hinweis: Konstruktionsprinzip*
Ortbetonrammpfähle als Vollverdrängerpfähle (Innenrammung System Frankipfahl)

**3.1.10 Ortbetonrammpfahl Nk bis 2000 kN**
Ortbetonrammpfahl Nk bis 2000 kN als Druckpfahl
Ortbetonrammpfahl mit Innenrohrrammung
entsprechendstatischen und konstruktiven
Erfordernissenin hindernisfreien Böden herstellen.
Herrichten des Pfahlkopfes wird gesondert vergütet.
Bauteil = Gesamtes Bauwerk
Abgerechnet wird nach Stück Pfahl (bis 5m Pfahllänge bzw. Rammtiefe enth.).

Herstellung:  Erschütterungs- und Geräuscharm wie systembedingt möglich
Pfahldurchmesser: gemäß Statik AN
Neigung: lotrecht

Arbeitsebene: bei ca. 10 cm über OK Anschlussbewehrung Pfahl,
Rammtiefe: gemäß Statik AN- in der Pos. ist eine Pfahllänge bzw. Rammtiefe von 5m enthalten. Sind größere Pfahllängen bzw. Rammtiefen erf. so wird die Differenz >5m über die nachfolgende  Zulagepos. "Länge >5m" vergütet (Abrechnug in lfm)

Beton: C 35/45 XA2; XF1 0/16 F5
Bemessungswert des Pfahlwiderstandes:
Nk bis 2000 kN
Herstellungstoleranzen: bis zu 7 cm enthalten
Bewehrung: Pfahlbewehrung in gesonderter Position

Leerrammung: bis 1,00 m enthalten /incl. Wiederverfüllung
Pfahlfuß, nach statischen Erfordernis enthalten
Menge: 108,000 St

**3.1.20 Ortbetonrammpfahl Nk bis 2000 kN**
Ortbetonrammpfahl Nk bis 2000 kN als Druckpfahl
Ortbetonrammpfahl mit Innenrohrrammung
entsprechendstatischen und konstruktiven
Erfordernissenin hindernisfreien Böden herstellen.
Herrichten des Pfahlkopfes wird gesondert vergütet.
Für die Gründung der Baustellenkrane. Genaue Höhenlage und
Lage der Pfähle im Grundriss ist mit dem Rohbauer
abzustimmen.
Bauteil = Gesamtes Bauwerk
Abgerechnet wird nach Stück Pfahl (bis 5m Pfahllänge bzw. Rammtiefe enth.).

Herstellung: Erschütterungs- und Geräuscharm wie systembedingt möglich
Pfahldurchmesser: gemäß Statik AN
Neigung: lotrecht

Arbeitsebene: bei ca. 10 cm über OK Anschlussbewehrung Pfahl,
Rammtiefe: gemäß Statik AN- in der Pos. ist eine Pfahllänge bzw. Rammtiefe von 5m enthalten. Sind größere Pfahllängen bzw. Rammtiefen erf. so wird die Differenz >5m über die nachfolgende  Zulagepos. "Länge >5m" vergütet (Abrechnug in lfm)

Beton: C 35/45 XA2; XF1 0/16 F5
Bemessungswert des Pfahlwiderstandes:
Nk bis 2000 kN
Herstellungstoleranzen: bis zu 7 cm enthalten
Bewehrung: Pfahlbewehrung in gesonderter Position

Leerrammung: bis 1,00 m enthalten /incl. Wiederverfüllung
Pfahlfuß, nach statischen Erfordernis enthalten
Menge: 8,000 St

**3.1.30 Ortbetonrammpfahl Nk bis 3000 kN**
Ortbetonrammpfahl Nk über 2000 bis 3000 kN als Druckpfahl
Ortbetonrammpfahl mit Innenrohrrammung
entsprechendstatischen und konstruktiven
Erfordernissenin hindernisfreien Böden herstellen.
Herrichten des Pfahlkopfes wird gesondert vergütet.
Bauteil= gesamtes Bauwerk
Abgerechnet wird nach Stück Pfahl (bis 5m Pfahllänge bzw. Rammtiefe enth.).

Herstellung: Erschütterungs- und Geräuscharm wie systembedingt möglich
Pfahldurchmesser: gemäß Statik AN
Neigung: lotrecht

Arbeitsebene: bei ca. 10 cm über OK Anschlussbewehrung Pfahl,
Rammtiefe: gemäß Statik AN- in der Pos. ist eine Pfahllänge bzw. Rammtiefe von 5m enthalten. Sind größere Pfahllängen bzw. Rammtiefen erf. so wird die Differenz >5m über die nachfolgende  Zulagepos. "Länge >5m" vergütet (Abrechnug in lfm)

Beton: C 35/45 XA2; XF1 0/16 F5
Bemessungswert des Pfahlwiderstandes:
Nk über 2000 bis 3000 kN
Herstellungstoleranzen: bis zu 7 cm enthalten
Bewehrung: Pfahlbewehrung in gesonderter Position

Leerrammung: bis 1,00 m enthalten /incl. Wiederverfüllung
Pfahlfuß, nach statischen Erfordernis enthalten
Menge: 47,000 St

**3.1.40 Mehrlänge Ortbetonrammpfahl Nk bis 2000 kN Länge >5m**
Sind gegenüber der vorhergehenden Pfahlpositionen größere Längen bzw. Rammtiefen notwendig so wird die Differenz zu Grundlänge/ Grundtiefe von 5m über diese Pos. vergütet.
Abrechnung nach tatsächlicher Pfahllänge.
Betonstahl wird separat vergütet
Menge: 300,000 lfm

**3.1.50 Mehrlänge Ortbetonrammpfahl Nk bis 3000 kN Länge >5m**
Sind gegenüber der vorhergehenden Pfahlpositionen größere Längen bzw. Rammtiefen notwendig so wird die Differenz zu Grundlänge/ Grundtiefe (>5m) über diese Pos. vergütet.
Abrechnung nach tatsächlicher Pfahllänge.
Betonstahl wird separat vergütet
Menge: 160,000 lfm

**3.1.60 Kiesvorverdichtung (KVV)**
Zulage zu vorhergehend beschr. Phahlpositionen für:
1 Stück einfache Kiesverdichtung im Bereich des Pfahlfußes, bei zu geringem Rammwiderstand (R-Wert < 0,70)
mit geeignetem Material: z.B. Kies 2 - 32 mm
Menge: 15,000 St

**3.1.70 Kontaminationsspitzen, Ortbetonrammpfahl bis 2000 kN**
Liefern und Einbau einer verlorenen Spitze am Pfahlfuß zur Verhinderung einer Schadstoffverschleppung.
Material: Beton nach stat. Erfordernis
Menge: 15,000 St

**3.1.80 Kontaminationsspitzene, Ortbetonrammpfahl bis 3000 kN**
Pfahlspitze wie vorhergehend beschrieben jedoch für Pfahl bis 3000kN
Menge: 5,000 St

**3.1.90 Betonstahl liefern und einbauen**
Betonstahl BSt 500 S / ST 37 für Bewehrungskörbe liefern und einbauen als Zulage zu den vorgenannten Pfahlpositionen angegebenen Bewehrungsgehalt der Pfähle.
Menge: 65,000 t

**3.1.100 An- und Abfahrt der Kappkolonne**
An- und Abfahrt der Kappkolonne incl. Personal und Geräte.
Abrechnung je Einsatz nach Abruf durch den AG.
Angenommene Einsätze: 3 Stück
Sollten die Arbeiten ohne bauseitige Unterbrechung erfolgen können, so wird nur ein Einsatz vergütet.
Menge: 3,000 St

**3.1.110 Kappen der Pfähle, bis ca. 1,00m**
Pfähle nach bauseitiger Einbringung des Unterbetons bzw. Sauberkeitsschicht auf Höhe kappen, die
Anschlussbewehrung freilegen und richten.
Kapphöhe bis 1,00 m
Kappgut seitlich am Pfahl gelagert. Aufnahme und Entsorgung durch Rohbauer.
Menge: 143,000 St

**3.1.120 Kappen der Pfähle, ca. >1,00m bis ca. 1,70m**
Pfähle nach bauseitiger Einbringung des Unterbetons bzw. Sauberkeitsschicht auf Höhe kappen, die
Anschlussbewehrung freilegen und richten.
Kapphöhe: >1,00 m bis ca. 1,70m
Kappgut seitlich am Pfahl gelagert. Aufnahme und Entsorgung durch Rohbauer.
Menge: 4,000 St

**3.1.130 Dynamische Integritätsprüfung**
Durchführung einer dynamischen Integritätsprüfung mit
der Hammerschlagmethode einschl. An- und Abtransport,
Auf- und Abbau sowie Vorhaltung der kompletten
Prüfeinrichtung.
Die Kosten für die gutachterliche Überwachung und
Auswertung sind bauseits zu tragen.

Integritätsprüfung an 10% der Bauwerkspfählen

An- und Abfahrt bis zu 2 Messeinsätzen
Menge: 16,000 St

**3.1.140 Erschütterungsmessung nach DIN 4150 durchführen**
Erschütterungsmessung nach DIN 4150 durchführen
Erschütterungsmessungen zu Beginn der Rammarbeiten an
bis zu drei Messpositionen an einem Messtag,
incl. Messgeräte, Probemessungen, Auswertung
Menge: 1,000 St

### Titel 4 Taglohn

#### Untertitel 4.1 Taglohn

**4.1.10 Arbeiten auf Nachweis / mittlerer Stundensatz**
Für Leistungen auf Nachweis bzw. auf Rapport ist in jedem Fall vor Beginn ein schriftlicher Auftrag der Bauleitung oder des Auftraggebers erforderlich, sofern nicht Gefahr in Verzug ist, die den sofortigen Arbeitsbeginn unter mündlicher oder fernmündlicher Benachrichtigung an die Bauleitung ohne den Auftraggeber notwendig macht. Für Arbeiten ohne einen solchen Auftrag besteht kein Anspruch auf Vergütung.
Die für die Leistung aufzuwendenden Materialien werden aufgemessen. Hilfsstoffe sowie die für die Arbeiten erforderlichen Geräte mitsamt Ersatzmaterial (Bohrer, Trennscheiben etc.) werden nicht gesondert vergütet.
Die Nachweise über Stundenlohnarbeiten sind täglich in 3-facher Ausfertigung der örtlichen Bauleitung zu übergeben. Später vorgelegte Rapporte werden nicht anerkannt.

Angeboten und später abgerechnet wird der nachstehende, mittlere Stundensatz für Meister, Vorarbeiter, Service-Kundendienst- oder Obermonteure, Monteure und Gesellen.
Sämtliche Auslösungen wie Kilometergeld, KFZ-Pauschalen, Zuschläge für Überstunden, Fachbauleiterpauschalen, usw. sind in diesem Stundensatz enthalten.
Menge: 25,000 h

**4.1.20 Wartezeit**
Wartezeit, die nicht auf das Verschulden des Auftragnehmers zurückzuführen sind, bzw. aufgrund bauseitiger Anordnung pro Geräteeinheit.
Die Pos. kommt nicht zur Abrechnung im Zeitraum der planmässigen Unterbrechungen gem. Titel 2.
Menge: 5,000 h

**4.1.30 Auflockerungs- bzw. Räumungsbohrungen**
Geräteeinsatz- und vorhaltung  für Auflockerungs- bzw. Räumungsbohrungen zur Beseitigung von Bodenverfestigungen oder Hindernissen z.B. Mauerwerk oder Beton
Bohrdurchmesser bis 620 mm, Bohrtiefe bis 12,00 m  unter Arbeitsebene. Räumungsbohrung mit Bohrgut verfüllen.
Beseitigung des Bohrgutes bauseits
Menge: 2,000 d
